# test
Angebotsaufforderung (GAEB DA 2000 1.2, DA83)
Projekt: 5555555
Währung: EUR
Auftraggeber: DV-Nummer: FENSTER; Vergabenummer: FENSTER
Erstellt mit: BECHMANN AVA 2023.120/ GAEB Toolbox V3.3 G90 R20210630, BECHMANN AVA 2023.120, 28.02.2024

## Fenster Test-LV Fenster
Datum: 28.02.2024

### Hauptabsc 1 Leistungsverzeichnis

**1.1 Fensterantrieb DK-100, Art. Nr.: G1001000**
|  | Fensterantrieb DK-100, Art. Nr.: G1001000
Fensterantrieb zum automatisierten Kipp -Öffnen und Kipp -Schließen inklusive Ver- und Entriegeln unter vollem Erhalt der manuellen Bedienung in jeder Fensterstellung und komplett verdeckt liegender Rahmenmontage.

Leistungsmerkmale:
•  Geeignet für rechteckige Dreh-Kippfenster aus Holz, Kunststoff oder Aluminium
•  Komplett verdeckt liegender, im Profil eingefräster Antrieb, im geschlossenen Zustand nicht sichtbar
•  Manuelle Bedienung aller Fensterpositionen (Kippstellung, Drehstellung, Geschlossen) mittels Fenstergriff aus jeder Stellung möglich (Fenstergriff dauerhaft montiert)
•  Im Antrieb integrierte Erkennung der Fensterposition bei automatischer und bei manueller Bedienung
•  Kipp-Öffnungsweite zwischen 100 mm und 130 mm in Abhängigkeit des verwendeten Beschlags
•  Über DIP-Schalter einstellbarer langsamer Modus zur Realisierung leiser Laufgeräusche
•  Öffnungs- / Schließzeit ca. 28s im normalen Modus und ca. 35s im langsamen Modus
•  Automatisiertes Referenzieren der Endlagen
•  Ansteuerung über Taster, Schalter, Totmanntaster
•  Einbindung in die Gebäudeleittechnik durch potentialfreien Schließerkontakt (digitaler IO)
•  Öffnungs- und Schließkraft über die Riegelstange 800 N
•  Geprüft mit 20.000 Schaltzyklen (Doppelhub inkl. Verriegelung)
•  Anschlagseite rechts und links möglich

Beschlagsanforderungen:
•  Mögliche Beschläge: Winkhaus activPilot Ergo, Maco Multi
Komfortbeschlag
•  keine Zusatzkomponenten wie z.B. Konsolen zur Antriebsbefestigung oder Elemente zum Übertragen der Antriebskraft erforderlich
•  Flügelgewicht bis 60 kg

Profilanforderungen:
•  Mitteldichtungssysteme erforderlich
•  Bauraum im unteren Rahmenstück verfügbar
•  Ausreichend Material für die Schraubenbefestigung verfügbar
•  Nutlage 13 mm, Falzluft 12 – 14 mm

Elektrische Versorgung:
•  Versorgungsspannung durch externes Netzteil: 24 V DC
•  Nennstromaufnahme: 0,75 A
•  Restwelligkeit: max. 2Vss
•  Einschaltdauer (DIN EN 60034-1): S3  25%; S2  2min

Lieferumfang:
•  Antrieb
•  Anschlussleitung 3m PVC
•  Befestigungsschrauben für Kunststofffenster
•  Deckel Anschlussbereich inkl. Zugentlastung und Schrauben
•  Magnet zur Positionserkennung
•  Aufkleber „Achtung, kraftbetätigtes Fenster“

Hersteller: Gröninger Antriebstechnik GmbH & Co. KG |  |  |
Menge: 0,000 St

USt %: 19,00
